# Umbau FFW Zepernick: Los 27: Küchenmöblierung
Angebotsaufforderung (GAEB DA XML 3.2, DA83)
Projekt: 21-01...
Währung: EUR
Vergabeart: Öffentliche Ausschreibung
Eröffnung: 12.03.2026 14:00:00
Ende der Zuschlagsfrist: 13.04.2026
Abgabeort: Gemeinde Panketal; Schönower Straße 105; 16431 Panketal
Ausführungsende: 28.02.2027
Erstellt mit: GXML Toolbox V3.3 R20210630, ORCA AVA 24.1.3 - Professional Edition 24.01.03, 18.02.2026

## Allgemeine Vorbemerkungen zum Bauvorhaben
Allgemeine Vorbemerkungen zum Bauvorhaben

1. Vertragsbestandteile

Bestandteil des Vertrages werden:
1.1 Die Leistungsbeschreibung mit den allgemeinen
  Vertragsbedingungen
1.2 Die allgemeinen Vertragsbedingungen für die
  Ausführung von Bauleistungen VOB/B neueste
  Fassung
1.3  Die allgemeinen technischen Vorschriften
  Bauleistungen (VOB/C)  neueste Ausgabe
1.4 Die Bauzeichnungen und statischen Berechnungen
1.5 Die Besonderen Vertragsbedingungen gem. EVM(B) BVB
1.6 Die Zusätzlichen Vertragsbedingungen gem. EVM(B)
  ZVB/E
1.7 Die Bewerbungsbedingungen gem. EVM(B) BwB/E

2. Ergänzungen Andienung

Alle Ergänzungen und Änderungen des geschlossenen Vertrages bedürfen der Schriftform sowie der gegenseitigen Bestätigung durch die rechtsgültige Unterschrift beider Parteien.

3. Wirksamkeit der Bestimmungen

Sollten einzelne Bestimmungen des Vertrages unwirksam werden, bleiben die übrigen Bestimmungen verbindlich.

4. Preise

Alle Preise sind Festpreise. Sie enthalten alle Materiallieferungen,  Vorhaltungen und Einbau einschließlich der notwendigen
Hilfsmittel und Kleinteile, soweit nichts anderes  vereinbart ist.

5. Leistungen

Der Auftragnehmer (AN) verpflichtet sich dem Auftraggeber (AG) bei der Angebotsabgabe solche Leistungen anzuzeigen, die zur Leistungserstellung notwendig sind, jedoch nicht in der Ausschreibung erfasst wurden.

6. Zusatzleistungen

Ergeben sich Zusatzleistungen, die nicht im Vertrag enthalten sind, hat der AN vor Ausführung schriftlich darauf hinzuweisen und gleichzeitig ein Angebot für diese Leistungen zu unterbreiten. Erst nach Bestätigung durch den AG werden die Zusatzleistungen Vertragsbestandteil.
Die eventuelle Bestätigung durch den AG hat jedoch so kurzfristig zu erfolgen, dass der Bauablauf nicht behindert wird.

7. Bereitstellung von Baustoffen durch den AG, Mengenänderungen

Der AG behält sich vor, einzelne Baustoffe selbst zu stellen. Zusätzliche Kosten für den entgangenen Gewinn entstehen ihm dadurch
nicht.

8. Ausführungstermine und Fristen

8.1 Beginn der Arbeiten spätestens 5 Werktage nach
  Auftragserteilung, sofern nicht durch den AG bzw.
  der Bauüberwachung eine längere Frist bestätigt wird.
8.2 Fertigstellung der Arbeiten gemäß auszuhandelndem
  Bauablaufplan, der spätestens zum Baubeginn
  vorzulegen ist, bzw. entsprechend Terminvorgaben
  der Leistungsbeschreibung.
8.3 Für die Ausführung der Arbeiten wird vom AN ein
  Zeitaufwand von:.......Werktagen in Ansatz gebracht.

 9. Beachtung der anerkannten Regeln der Technik und Vorschriften

Mit dem im Leistungsverzeichnis enthaltenen Angaben über Bauart, Bauteil, Baustoff und Abmessungen gelten auch der Herstellungsvorgang und Ablauf bis zur fertigen Leistung unter Zugrundelegen der anerkannten Regeln der Technik und der gesetzlichen und behördlichen Vorschriften und Normen als beschrieben.
Im Besonderen wird darauf hingewiesen, dass die Bestimmungen zur Einhaltung von Toleranzen einzuhalten sind, insofern nicht andere in der Leistungsbeschreibung geforderten Toleranzwerte vorgegeben sind.

10. Besichtigung des Bauortes

Der Bieter verpflichtet sich vor Abgabe des Angebotes sich vom Zustand der Baustelle/ des Bauortes zu überzeugen, um festzustellen, ob die Erbringung der Leistung erforderlichen Positionen der Ausschreibung den gesamten Leistungsumfang erfassen, Ergänzungen bzw. Veränderungen erforderlich sind und seine Leistungen ohne Gefahr des nachträglichen Auftretens von Schäden und Mängeln erbringen kann. Zeichnungen können eingesehen werden. Einwände und Anregungen werden vom AN gesondert schriftlich geltend gemacht.

11. Medien- und Versorgungsleitungen

Der AN hat sich vor der Ausführung der Leistungen über die Lage von Leitungen, Kabeln usw. im Bereich der Baustelle und der in Mitleidenschaft gezogenen Flächen zu unterrichten und seine Arbeiten auf die Unversehrtheit der Versorgungsführungen abzustimmen.

12. Abnahme

Die Abnahme erfolgt nach Fertigstellung der Gesamtleistung.
In sich geschlossene Teilleistungen können bei besonderen Einwirkungen abgenommen werden. Das Beantragen und die Durchführung der Abnahmen durch Prüfingenieure sind Angelegenheit des AN. Er hat dies rechtzeitig zu beantragen und dem AG bzw. dessen Vertretung über diese Termine rechtzeitig Mitteilung zu machen.

13. Abrechnung

Die Abrechnung erfolgt nach der VOB/C neueste Fassung. Es sind prüfungsfähige Unterlagen einschließlich der erforderlichen Massenaufstellungen in dreifacher Form einzureichen. Es wird darauf hingewiesen, dass Aufmaße und Massenaufstellungen von etwaigen
Sub- bzw. Nachauftragnehmern nur nach vorheriger  Prüfung durch den beauftragten AN entgegen genommen werden. Die Nachvollziehbarkeit der Aufmaße und Massenaufstellungen muss eindeutig gegeben sein.
Es sind Hilfsangaben zur Orientierung in den Aufmaßen
bzw. Massenaufstellungen zur Nachvollziehbarkeit zu machen (z. B. abgewickelte Flächen umlaufend beginnend von rechts oder links usw.).

14. Örtliches Aufmaß

Der AG behält sich vor, die Mengenermittlung für die Abrechnung der Leistungsbeschreibung, durch ein örtliches Aufmaß mit dem AN  zu prüfen. Der AN hat ebenfalls die Möglichkeit die Mengenermittlung vor der Rechnungslegung durch ein örtliches Aufmaß mit dem AG bzw. dessen Bauüberwachung abzustimmen.
Der Termin für das gemeinsame Aufmaß ist dem AG frühzeitig bekannt zu geben und mit ihm abzustimmen.

15. Schutt- und Abfallbeseitigung

Anfallender Schutt und Baustoffreste einschl. Verpackungsmaterialien und Transportmittel (z.B. Paletten) sind Eigentum des AN, sie sind nachhaltig und ohne gesonderte Aufforderung durch den AG bzw. dessen Vertreter fortlaufend zu beseitigen. Eine gesonderte Vergütung erfolgt hierfür nicht. Sollte der AN seiner Verpflichtung zur Schutt- und Abfallbeseitigung nicht nachkommen, erfolgt die Beseitigung durch Veranlassung des AG zu Lasten des verursachenden AN. Zusätzlich entstehende Kosten  gehen zu Lasten des AN.
Eine Beeinträchtigung der Nachbargrundstücke, insbesondere des Grundstücks der Kirchengemeinde (Friedhof) ist unbedingt zu vermeiden
Widerrechtilcher Schutt und Abfälle im Bauwerk und im Baufeld werden dokumentiert und nach fruchtlosem Ablauf  zur Beseitigung von 3 Werktagen auf Kosten des Verursachers beseitigt.
Auftragnehmer, die die Baustelle verunreinigen werden die Kosten der Reinigung tragen.
Das Objekt befindet sich im Trinkwasserschutzgebiet IIIA. Auflagen aus der Schutzgebiets VO sind zwingend einzuhalten und zu beachten.

16. Baustelleneinrichtung, Schutzgerüste
Der AG stellt die Baustelleneinrichtung mit Bauzaun, Bauzufahrten, Baustrom, Bauwasser Sanitärcontainer und Container für die Bauarbeiter.
Die Baustelleneinrichtung ist pfleglich und unter Vermeidung von Beschädigungen zu nutzen. Werden Beschädigungen festgestellt werden sie durch die Baustelleneinrichtungsfirma zu Lasten des Verursachers beseitigt.
Sollte der AN der Meinung sein, weitere Baustelleneinrichtungen unbeding für die Erbringung seiner Leistungen benötigen, sind diese in die Einheitspreise mit einzukalkulieren. Eine gesonderte Vergütung hierfür erfolgt nicht.
Werbeplanen der Firmen am Bauzaun und oder auf Baustellengerüsten ist verboten.sind Verboten. Der AN kann nach Abstimmung mit dem AG einen Handwerkerstreifen  mit der Firmenbezeichnung, Adresse in Telefonnummer(E-Mail Adresse beantragen, die dann durch die Baustelleneinrichtungsfirma hergestellt und am Baustellschild
angebracht wird. Die Kosten hierfür sind vom AN zu tragen.

17. Sicherheit und Sauberkeit auf der Baustelle

Der AN verpflichtet sich, die Baustelle im Bereich seiner Einwirkung stets geordnet, gesichert und sauber zu halten. Kommt der AN seiner Verpflichtung nicht nach, ist der AG bzw. dessen Vertretung berechtigt, ohne besonderen Vorgang einen anderen Auftragnehmer zur Reinigung und Beseitigung des anfallenden Materials zu beauftragen. Die hierbei entstehenden Kosten trägt der Verursacher der Verschmutzung. Sie werden, soweit sie festgestellt sind, umgehend von den Folgerechnungen des AN abgezogen bzw. bei der Schlussrechnung des AN geltend gemacht.
Durch den AG ist ein Sicherheits- und Gesundheitsschutz Koordinator
(SiGeKo) beauftragt. Die Weisungen und Auflagen des SiGeKo sind zu beachten und einzuhalten.

18. Lohnstunden

Die Aufsichtsstunden sind in die Verrechnungssätze mit einzukalkulieren. Vor Ausführung der Leistungen ist mit dem AG bzw. seiner Vertretung die
Abstimmung zu führen, welche Verrechnungssätze in Ansatz zu bringen sind.
Erfolgt dies nicht, wird grundsätzlich der niedrigste Verrechnungssatz
in Ansatz gebracht. Für notwendig werdende Materialien werden in
die Einheitspreise aus dem Leistungsverzeichnis in Ansatz gebracht.
Hilfs- und Kleinmaterialien sind mit 10 % des Verrechnungssatzes im Verrechnungssatz selbst zu berücksichtigen.
Stundenlohnarbeiten sind nur nach vorheriger Genehmigung des AG auszuführen. Die Verrechnungssätze enthalten die erforderliche Aufsicht sowie alle sozialen und tariflichen Nebenkosten und gelten als Verrechnungsbasis für gegenseitige Leistungen. Die Arbeiten sind täglich zu rapportieren und spätestens am darauffolgendem Arbeitstag vom AG bzw. dessen Vertretung schriftlich zu bestätigen. Rapporte ohne schriftliche Bestätigung durch den AG bzw. dessen Vertretung werden nicht anerkannt.

19. Versicherungen des AN

Der AN hat sich gegen Schadensfälle unter Einbeziehung des ihm eventuell übergebenen Eigentums des AG oder Dritter ausreichend zu versichern. Im Schadensfall ist die Entschädigung direkt dem Eigentümer auszuzahlen. Der AN verpflichtet sich, den AG von allen Schadensersatzansprüchen freizustellen, die im Zusammenhang mit den Vertragsarbeiten von Dritten erhoben werden. Auf Verlangen ist nachzuweisen, dass hinsichtlich aller Haftpflichtschadensersatzansprüche eine Versicherung in hinreichender Höhe abgeschlossen ist und laufend unterhalten, einschließlich ausreichender Feuerversicherungsschutz, wird.

20. Gewährleistung

Abweichend von der VOB wird die Gewährleistung gem. BGB mit 5 Jahren vereinbart. Die Verjährungsfrist für die Gewährleistung beginnt mit  mit der Abnahme der Gesamtleistung das AN und endet gem BGB nach fünf Jahren der Übermittlung des unterschriebenen Abnahmeprotokoll.

21. Fachbauleitung, interne Aufsicht

Der AN verpflichtet sich zur Gestellung einer betriebsinternen Fachbauleitung, die die vom AN zu erbringenden Leistungen, den Einsatz von Arbeitskräften und Geräten und das Führen der entsprechenden Baustelle einschließlich der Einhaltung aller Arbeitsschutz-, Arbeits- Unfall- und Sicherheitsbestimmungen überwacht und deren Einhaltung sicherstellt. Sollte entsprechend der Größe der Baustelle bzw. des Bauvorhabens ein Sicherheitskoordinator durch den AG eingesetzt sein, sind die Forderungen und die Weisungen des Sicherheitskoordinators umgehend zu erfüllen und auszuführen. Verstößt der AN gegen diese Vertragsvereinbarung, gehen die Folgen hieraus ausschließlich zu Lasten des AN.
Ergeben sich finanzielle Forderungen von Behörden und anderen öffentlichen Einrichtungen an den AG, die durch die Nichteinhaltung von
Vorschriften und Bestimmungen durch den AN hervorgerufen werden, werden diese Forderungen bei der Abrechnung des AN geltend gemacht.

Der AG stellt den SiGeKo. Der AN hat Zuarbeit zum SiGe-Plan zu leisten, diesen und die sicherheitsrelevantenVorgaben des SiGeKo zu befolgen und seine Arbeitnehmer und Nachunternehmer entsprechend einzuweisen.
Berichte, Protokolle und Belehrungen sind zu dokumentieren und vor Ort vorzuhalten.
Der AN verpflichtet sich, die Baustelle im Bereich seiner Einwirkung stets geordnet, gesichert und sauber zu halten. Kommt der AN seiner Verpflichtung nicht nach, ist der AG bzw. dessen Vertretung berechtigt, ohne besonderen Vorgang einen anderen Auftragnehmer zur Reinigung und Beseitigung des anfallenden Materials zu beauftragen. Die hierbei entstehenden Kosten trägt der Verursacher der Verschmutzung. Sie werden, soweit sie festgestellt sind, umgehend von den Folgerechnungen des AN abgezogen bzw. bei der Schlussrechnung des AN geltend gemacht.
Für die Einhaltung der Baustellenverordnung (BaustellV) sind die Firmen verantwortlich. Bei Verstößen gegen die BaustellV sind der AG, Bauüberwachungen Hochbau und TGA und der SiGeKo berechtigt, der/den betreffenden Person/Personen ein Baustellenverbot zu erteilen.
Der Auftragnehmer ist verpflichtet, seine Arbeits- Lager- Aufenthalts- und Unterkunftsplätze sowie deren Zuwegung bei Schnee- und Eisglätte so abzustumpfen, dass für die eigenen Beschäftigten und andere Personen, die den jeweiligen Ber3eich betreten müssen, die Gefahr des Ausrutschens vermieden wird. Staubentwicklungen außerhalb der Baustelle, d. h. insbesondere Fassaden der bestehen bleibenden Gebäudeteile sind unbedingt zu vermeiden bzw. die Gebäudeteile sind zu schützen. Schutt ist entsprechend zu beleuchten.
Es sind grundsätzlich abschließbare Deckelcontainer zu verwenden. Diese sind spätestens zum Ende des Arbeitstages zu verschließen.
Es gelten die Lärmbeschränkungen für Arbeiten in Wohngebieten.
Firmenwerbungen in Form von Werbebannern oder ähnlichem sind nicht gestattet.

22. Einhaltung von Statik und Prüfeintragungen

Der AN erklärt ausdrücklich, die Ausführungen zur Statik und die Prüfeintragungen bindend einzuhalten. Es wird nochmals auf Punkt 12 hingewiesen.

23. Baustellenbesprechungen

Nach Arbeitsaufnahme werden nach Vorgabe des AG Baustellenbesprechungen (mind. 1 x wöchentlich) durchgeführt, die ohne gesonderte Aufforderung durch den AN einzuhalten sind, soweit nichts anderes vereinbart wird. Auf den Baustellenbesprechungen sind die fortgesetzten Abläufe abzustimmen und bei Bedarf bzw. Einschätzung des AG die vertraglichen Kapazitätsansätze gemäß Bautenstand und der sich daraus ergebenen Zwänge zu erhöhen bzw. zu modifizieren. Der AN hat einen qualifizierten Fachbauleiter als kompetenten Vertreter des AN zu benennen. dieser hat an den Baustellenbesprechungen ohne gesonderte Aufforderung teilzunehmen.
Eine separate Vergütung hierfür erfolgt nicht.
In der Baubesprechung abgestimmte Termine und Fristen gelten als verbindlich.

24. Unterlagen

Dem AN werden nach Auftragserteilung bzw. gem. Baufortschritt unentgeldlich zur Verfügung gestellt:
- Bauablaufplan
- Liste der Projektbeteiligten
Pläne:
- Lageplan
- Ausführungs-/Bestandspläne, Grundrisse, Ansichten, Schnitte, ggf. Deteils teilweise ohne Messstab,
jeweils einfach als Papierzeichnung/Plotterausdruck oder digital als .pdf-Datei.Alle Planfortschreibungen werden ausschließlich als digitale Dateien übermittelt.

25. Bautagebücher

Vom AN sind Bautegesberichte zu führen. Diese sind wöchentlich der Bauüberwachung unaufgefordert vorzulegen. Das OIriginal verbleibt beim AG.
Die Bautegesberichte beinhalten Angaben zur Anzahl der vor Ort tätigen Arbeitskräfte, die Aufstellung der erbrachten Arbeiten inkl. Ortsangabe sowie Angaben zu klimatischen Bedingungen wie Temperatur, Luftfeuchte, Niederschläge, sofern diese4 Einfluss auf den Arbeitsablauf haben.

26. Schäden durch Fremdgewerke

Werden eingene Leistungen durch Fremdgewerke beschädigt oder wird ein Überarbeiten der eigenen Leistung durch den Eingriff durch Fremdgewerke erforderlich, so ist der Verursacher zu ermitteln, der Schaden zu dokumentieren und der Aufwand zum Beheben des Schadens in Form eines schriftlichen Angebotes  darzustellen. Der Schaden ist nach Abstimmung mit der Bauüberwachung zu beheben und als Einzelrechnung abzurechnen.
Der Übergang der Gefahr mit der Abnahme gem. VOB/B bleibt davon unberührt.

27. Verkehrswegsicherung

Der AN ist zur Sicherung der Verkehrswege verpflichtet. Bauzäune sind geschlossen zu halten, Bautüre und Bautüren sind in der Zeit von 16.00 Uhr bis 6.00 Uhr abzuschließen. Die Auftagnehmer sind verpflichtet, sich von der Anwesenheit weiterer Personen auf/in der Baustelle zu informieren und Abstimmungen zum Verschluss der Baustelle vorzunehmen.
Absturzsicherungen sind instand zu halten und nach Demontage im Zuge der eingenen Arbeiten wieder funktionstüchtig herzurichten.

 28. Behinderungen

Behinderungen sind grundsätzlich schriftlich anzuzeigen, auch wenn sie offensichtlich sind. Der Wegfall des Hinderungsgrundes ist ebenfalls schriftlich anzuzeigen.

## Spezielle Vorbemerkungen zum LV Innenputzarbeiten
Auf dem Gelände der Freiwilligen Feuerwehr Feuerwehr Zepernick, Alt Zepernick 24, Neckarstraße 20  in 16341 Panketal / OT Zepernick soll ein neuer Sozialtrakt und eine neue Fahrzeughalle errichtet werden.
Dazu wurde einen Teil des bestehenden Sozialtrakts mit Werkstatt und Nebenräumen abgewrissen. Das Gelände grenzt an ein Kirchengelände mit Friedhof an. Ein Teil der Natursteinmauer der Kirchengeländebegrenzung wurde ebenfalls abgerissen und zwischengelagert. Das Natursteinmauerwerk soll nach Fertigstellung des Bauvorhabens wieder errichtet werden. Die nebenstehenden Gebäudeteile sind zu erhalten.
Nach den Abrissarbeiten werden zwei neue Gebäudeteile errichtet. Anstelle des abgerissenen Gebäudeteils soll ein zweigeschossiger neuer Sozialteil mit Kellergeschoss errichtet werden. Neben dem bestehenden Gebäude  mit Fahrzeughalle im EG soll eine neue Fahrzeughalle, ebenfalls unterkellert, aufgebaut werden.
Der neue Sozialtrakt und die neue Fahrzeughalle sind im Keller- und im Erdgeschoss miteinander verbunden.
Die Dachkonstruktion des neuen Sozialtrakts ist als Satteldachkonstruktion ausgebildet, die in die  Dachkonstruktion des vorhandenen Gebäudes einbindet.
Die Dachkonstruktion der neuen Fahrzeughalle in Massivbauweise, ist als Satteldachkonstruktion ausgebildet.
Die Grundfläche des neuen Sozialgebäudes beträgt ca  422 m² und ist mit einem Übergangsteil sowohl mit dem vorhandenen Gebäude und mit der neuen Fahrzeughalle verbunden.
Die Grundfläche der neuen Fahrzeughalle beträgt ca. 20 x 17 m.
Die Zufahrt zur Baustelle hat über die Neckarstraße zu erfolgen.
Entsprechend der Vorgaben durch die Untere Denkmalschutzbehörde werden die Fassadenteile als Klinkerfassaden hergestellt.
Bei den Küchenmöblierungsarbeiten sind die Auflagen aus der Baugenehmigung (siehe Anlage zur Ausschreibung), zwingend einzuhalten. Insbesondere ist darauf zu achten, dass die Baumaßnahme im Trinkwasserschutzgebiet stattfindet. Jegliche Verunreinigungen des Bodens ist untersagt.
Diese Ausschreibung beinhalteten die Leistungen für die Küchenmöblierungsarbeiten  für den neuen Sozialtrakt im OG.
Als Küchenmöbel sind hochwertige Produkte anzibieten.
Die Küchengeräte sind als Markenprodukte mit entsprechenden Zulassungen, CE- Zeichen mit hoher Energieeffizienz und optisch modernen Dessign anzubieten.

Die Baustelleneinrichtung wird bauseits gestellt.
Bauwasser und Baustrom,  werden bauseits gestellt. Der Verbrauch von Bauwasser und Baustrom wird durch eine Umlage von 0,8 % der Abrechnungssumme bei der Schlussrechnung berücksichtigt.
Das Bauvorhaben wird mit archäologischer Begleitung durchgeführt. Dementsprechend ist die archäologische Fachbegleitung beauftragt.
Die Hinweise der Unteren Abfallwirtschaftsbehörde, der Unteren Bodenschutzbehörde und des Öffentlich-Rechtlichen Entsorgungsträgers (siehe beigefügte Anlagen zu den Auschreibungsunterlagen) sind zwingend einzuhalten und die notwendigen Meldungen selbstständig an die betreffenden Behörden und parallel zum Auftraggeber und dessen Beauftragen (Bauüberwachung) zu übermitteln.
Alle in der Leistungsbeschreibung genannten technischen Bedingungen sind einzuhalten.
Der AN hat mit der Schlussrechnung die vollständige Dokumentation (Fachunternehmererklärung, Bauleitererklärung, Nachweis der Zahlung des Mindestlohnes, Zertifizierungen, Materiallisten, Lieferscheine, Produktdatenblätter, Bedienungsanleitungen in Deutsch, Werkplanung, Nachweis der Zahlung des Mindestlohnes nach dem Brandenburgischen Vergabegesetzes usw. in schriftlicher (Papierform) und in digitaler Form (auf einem Datenträger) dem Auftraggeber zu übergeben.

## 01 Umbau FFW Gerätehaus Zepernick Los 27 Küchenmöblierungsarbei

### Titel 01 Küchenmöblierung

*Hinweis: Allgemeine Beschreibung der Küchenmöbel*
allgemeine Beschreibung der Küchenmöbel
Fronten:
als Lacklaminat  matt
hochweritge PET-Folie im Produktionsprozess lackiert,
aufgebracht auf Qualitäts-MDF-Trägerplatte
mit gleichmäßig eleganter matter Oberfläche,
((PerfectSense Lackplatte) mit Anti-Fingerprint Eigenschaft (egger)
Kante umlaufend mit 1 mm dekorgleicher ABS Kantestarke
u. O-Fuge verarbeitet,
Korpus:
Schrankseiten, Schrankböden und Einlegeböden aus hochwertige Holzwerkstoffplatten (Mehrschich-Spannplatte 19 mm) mit beidseitiger Melaminharzbeschichtung,
Vorderkanten mit einer 2 mm starken Dickkante,
das Dekor der Korpus-Außenfläche bestimmt die Kantenfarbe der Korpusseite und die Farbe der Innenseiten, Hinterkanten mit neutraler Kante belegt.
Mehrfachverdübelung,
der Innenraum der Korpusse  mit bedarfsgerechten Bohrungen für die Träger der Einlegeböden, der Bohrabstand beträgt innerhalb der Lochgruppe 32 mm mit einem Bohrdurchmesser von 5 mm,
Zur Luftzirkulation zwischen Mauer und Küchenmöbel sind die Rückwände hereingesetzt
Korpusrückwände beidseitig beschichtet, Rückwände mit Korpusböden verschraubt Seiten genutet und zusätzlich geklebt.
780 mm Korpushöhe für Unterschränke zzgl. Sockelhöhe
Einlegeböden  aus Holzwerkstoffen 19 mm dick,mit PP-Dickkanten an den Vorderseiten
beim Unterschrank sind die Kopusseiten und Korpusböden  mit 19 mm dicken Holzwerkstoffen ausgeführt, beim Oberschrank sind  die Korpusseiten mit 19 mm und die Unterseiten mit 19 mm dick ausgeführt.
Das Außendekor ist bei Ober- und Unterschränken  gleich.
Bodenträger aus Ganzmetall mit Antirutschpad,
Regale haben bei 19 mm starke Korpusseiten und Korpusböden, diese sind außen und innendekorgleich.
Arbeitsplatten:
HPL-beschichtete Arbeitsplatte mind. 38 mm dick, Bemusterung vom AG,
Die Prüfung der Beanspruchungsgruppe für Schichtstoff-Arbeitsflächen erfolgt nach DIN 68939 und DIN EN 438,
Die Unterseite ist zur Vermeidung von Spannungen  gegenkaschiert.
Die Nut- und Federverbindungender Arbeitsplatten sind inklusive mit Weißleim der Klasse D03 nach DIN EN 203 verklebt und versiegelt.
Ausschnitte in den Arbeitsplatten für Geräte und Spülen müssen inklusive versiegelt werden, zusätzlich mit Aluminium-Klebeband schützen
Nischenrückwände:
Melaminharz-beschichtete 8 mm Platte mit umlaufender PP-Dickkante, Wandanschlussleisten dekorgleich zur Arbeitsplatte
Geräte Einbauten:
Bei Einbauherden und Backöfen muss die Hitze- oder
Dampfschwandenführung nach vorne gewährleistet sein.
Ist dies technische Anforderung nicht gegeben, sind bei der Montage Wärmeschutzleisten an den angrenzenden Küchenmöbel zu installieren.
Die Einbauhinweise der Gerätehersteller sind zubeachten und insbesondere Einbautiefen Lüftungstechnik, Anschlüsse usw..
Sockel:
Jeder Unter- und Hochschrank hat Sockelfüße aus recycelbarem, schlagfesten und feuchtigkeitsbeständigem Kunststoff. Der Sockelfußträger ist mit dem Korpusunterboden verdübelt und greift auf die aufrechte Korpusseite.
Zur maßgenauen Höhenanpassung sind die Sockelfüße Höhenverstellbar.
Sockel/Sockelblende:
höhenverstellbar 80, 100, oder 150 mm,
Blende dekorgleich mit Korpus, Bodenanschluss durch 5 mm, dicke Dichtlippe transparent,
Die Sockelblende ist mit Schieberastklammern zum Fußboden gedrückt und festgehalten. Die seitlichen Sockelblenden werden durch ein Fugenprofiil befestigt.

Hettich-Arcitec- Schub-8 Auszugssystem
mit optimaler Funktionalität und hohen Designanspruch
mit schmaler kubischer Zargenoptik,
Front- und Innenschubklästen mit hochwertigen sysncronisierten Führung mit Selbsteinzug und Dämpfung für 100 % Auszugsleistung mit optimalen Einblick und Zugriff.
Zargen mit perfektem Erscheinungsbild durch bündig  ineinander übergehende Komponenzen, alle sichtbaren Zargenteile aus Metall gefertigt.
Der Selbsteinzug hat auf den letzten 3 bis 5 cm selbstständig zu schließen.
Böden von Schubkasten- und auszug mit AGO-Tex 16 mm Verbundplatte mit Anti-Rutsch-Beshichtung

Scharniere:
Türen mit gedämpften selbstschließenden Ganzmetall Clipscharnieren, Scharniere dreidimensional verstellbar, Verstellungen einfach und komfortabel über einen Exenter, durchClip-Funktion werkzeuglos montiert bzw.. demontiert,
Türen mit mit einem Spezialdämpfer zur weichen und geräuscharmen  Schließung.
Alle Scharniere mit Dämpfung bei 95° und 110° Öffnung ist sie in einem Topf integriert, bei 155° Öffnung  im Arm integriert.

Aufhängebeschläge mit integrierter Aushängesicherung:
verdeckte Ganzmetall-Aufhängebeschläge mit dreidimensionaler Verstellung mit Aushängesicherung zur Verhinderung des versehentlichen Lösen des Schrankes Aufhängebeschläge sind mit drei Zapfen sicher mit den Korpus verbunden und garantieren eine Belastung von 50 kg/m² Auflagefläche (Einlegeboden, Konstruktionsboden).
Aufhängeleisten aus Metall mit mitzuliefernden Dübeln und Spezialschrauben.
Farbgestaltung:
Frontfarbe: Sandgrau matt
Korpusaußenfarbe: Sandgrau
Korpusinnenfarbe: Sandgrau
Sockelfarbe: Sandgrau
Griffe
JUNKER-Dessign BA 160-320 mm
Profilfarbe: Edenstahlfarben
Griff-Kombination: Stangengriff Edelstahlfarben
Grifflage: Waage-/senkrechte Anordnung

**01.1 Werkplanung für die Küchenmöblierung**
*** Pauschalposition
Werkplanung für die Küchenmöblierung nach örtlichen Aufmaß,
Werkplanung ist zur Freigabe dem AG und dem Planungsbüro rechtzeitig zur Bestätigung vorzulegen,
mit der Abgabe der Werkplanung  ist die Herstellungszeit der Möblierung und die Montagezeit mit anzugeben:
nach bestätigter Werkplanung:
Herstellungszeit: '.........'
Montagezeit: '.........'
(vom Bieter einzutragen)
inkl. aller notw. Hilfs- und Kleinteile,
für die fertige Leistung:
Menge: 1,000 psch

**01.2 Vorrats-Hochschrank abgeschrägt liefern und einbauen**
Vorrats-Hochschrank abgeschrägt liefern und einbauen Vorrats-Hochschrank mit Frontauszug mit 5 Einhängekörben mit waagerechtem Griff
 Abmessungen:
Höhe 2210 mm
Breite 300 mm
Tiefe: 550 mm
Vorrats-Hochsschrank gem. allg. Beschreibung,
liefern und einbauen,
inkl. aller notw. Hilfs- und Kleinteile,
für die fertige Leistung:
Menge: 1,000 Stk

**01.3 Vorrats-Hochschrank liefern und einbauen**
Vorrats-Hochschrank  liefern und einbauen Vorrats-Hochschrank mit 2 Auszügen,  waagerechte Griffe1 Drehtür mit waagerechtem Griff
mit zwei Einlegeböden
Abmessungen:
Höhe 2210 mm
Breite 600 mm
Tiefe: 550 mm
Vorrats-Hochsschrank gem. allg. Beschreibung,
liefern und einbauen,
inkl. aller notw. Hilfs- und Kleinteile,
für die fertige Leistung:
Menge: 1,000 Stk

**01.4 Auszug-Unterschrank mit 1 Schubkasten, zwei Auszüge**
Auszug-Unterschrank mit Strukturmetalletagen
2 Auszüge mit Reling, 1 Schubkasten, mit waagerechten Griffen
Breite: 600 mm
Höhe: 780 mm
Auszug-Unterschrank gem. allg. Beschreibung,
liefern und einbauen,
inkl. aller notw. Hilfs- und Kleinteile,
für die fertige Leistung:
Menge: 1,000 Stk

**01.5 Auszug-Unterschrank 1 Schubkasten 2 Auszüge**
Auszug-Unterschrank 1 Schubkasten 2 Auszüge
Auszug-Unterschrank Abmessungen:
Breite 900 mm,
Höhe 780 mm
Tiefe 550 mm
mit waagerechten Griffen  Stangengriff
Auszug-Unterschrank  gem. allg. Beschreibung,
liefern und einbauen,
inkl. aller notw. Hilfs- und Kleinteile,
für die fertige Leistung:
Menge: 1,000 Stk.

**01.6 Auszug-Unterschrank 1 Schubkasten 2 Auszüge**
Auszug-Unterschrank 1 Schubkasten 2 Auszüge
Auszug-Unterschrank,beide Auszüge mit Reling Abmessungen:
Breite 1000 mm,
Höhe 780 mm
Tiefe 550 mm
mit waagerechten Griffen  Griffen
Auszug-Unterschrank  gem. allg. Beschreibung,
liefern und einbauen,
inkl. aller notw. Hilfs- und Kleinteile,
für die fertige Leistung:
Menge: 1,000 Stk.

**01.7 Front f. vollintegr. Großraum- Geschirrsp.,**
Front f. vollintegr. Großraum- Geschirrsp.,
Geräteh. 83-87 cm für Korpushöhe 78 cm
Breite 600 mm 1 Front mit Griff, waagerecht
Front liefern und einbauen
gem. allg. Beschreibung,
liefern und einbauen,
inkl. aller notw. Hilfs- und Kleinteile,
für die fertige Leistung:
Menge: 1,000 Stk

**01.8 Spülen-Unterschrank liefern und einbauen**
Spülen-Unterschrank liefern und einbauen,
600 mm x 555 mm x 780 mm
gem. allg. Beschreibung liefern und einbauen,
onkl. aler notw. Hilfs- und Kleinteile,
für die fertige Leistung:
Menge: 1,000 Stk.

**01.9 Front f. vollintegr. Großraum- Geschirrsp.,**
Front f. vollintegr. Großraum- Geschirrsp.,
Geräteh. 83-87 cm für Korpushöhe 78 cm
Breite 600 mm 1 Front mit Griff, waagerecht
Front liefern und einbauen
gem. allg. Beschreibung,
liefern und einbauen,
inkl. aller notw. Hilfs- und Kleinteile,
für die fertige Leistung:
Menge: 1,000 Stk

**01.10 Schmalschrank liefern und einbauen**
Schmalschrank liefern und einbauen
Abmessungen (BxTxH) 200 mm x 555 mm x 780 mm
Mit Frontauszug und zwei Tablaren und Griff,  gem. allg. Beschreibung liefern und aufbauen,
inkl. aller notw. Hilfs- und Kleinteile,
für die fertige Leistung:
Menge: 1,000 Stk

**01.11 Eckschrank liefern und einbauen**
Eckschrank liefern und einbauen,
Abmessungen (BxTxH): 1100 mm x 555 mmx 780 mm
mit einer Drehtür Anschlag DIN Links mit Griff
mit zwei ausschwenkbaren Tablaren, 25 kg belastbar, rechts ausschwenkbar
mit höhenverstellbaren Achsrohr, 2 montierten Lagerbuchsen,
mit Korbus M-Profil, Anbindung oben Achslager unten,
mit 2 Stk. SoftSTOPPpluss Dämpfern,
Eckschrank entspr. allg. Beschreibung liefern und einbauen,
inkl. aller notw. Hilfs- und Kleinteile,
für die fertige Leistung:
Menge: 1,000 Stk

**01.12 Eck- Unterschrank liefern und einbauen**
*** Bedarfsposition ohne GB
Eck- Unterschrank liefern und einbauen,
900 mm x 900 mm x 780 mm, Tiefe 555 mm
mit einer Drehtür
mit 2 Dreiviertelkreis Drehböden, gem. allgem. Beschreibung liefern und eunbauen,hier als Bedarfsposition je nach Entscheidung durch den AG,
inkl. aller notw. Hilfs- und Kleinteile,
für die fertige Leistung:
Menge: 1,000 Stk.

**01.13 Unterschrank für Abfallsystem liefern und einbauen**
Unterschrank für Abfallsystem liefern und einbauen,
mit einem Schubkasten und einem Frontauszug für Abfallsystem Variante 1  1x 20 l,
mit waagerechten Griffen,
Abmessungen 600 mm x 555 mm, x 780 mm
einschließlich Abfallsystem  Variante
1 x 20 L,
gem. allg. Beschreibung liefern und einbauen,
inkl. aller notw. Hilfs- und Kleinteile,
für die fertige Leistung:
Menge: 1,000 Stk.

**01.14 Unterschrank 1 Tür 2 Einlegeböden**
Unterschrank 1 Schublade, darunter 1 Frontauszug mit Griffen, mit  1 Stk Innenauszug mit Ablagegitter,
Unterschrank
Abmessungen
Höhe: 780 mm
Breite: 400 mm
Tiefe:  555 mm
Schublade mit vierteiligem Schubladentrenner,
Unterschrank  gem. allg. Beschreibung,
liefern und einbauen,
inkl. aller notw. Hilfs- und Kleinteile,
für die fertige Leistung:
Menge: 1,000 Stk

**01.15 Unterschrank 1 Tür 2 Einlegeböden**
*** Bedarfsposition ohne GB
Unterschrank 1 Schublade, darunter 1 Frontauszug mit Griffen, mit  1 Stk Innenauszug mit Ablagegitter,
Unterschrank
Abmessungen
Höhe: 780 mm
Breite: 600 mm
Tiefe:  555 mm
Unterschrank  gem. allg. Beschreibung,
liefern und einbauen,
hier als Bedarfsposition wenn Pos. 01.12 zur Ausführung kommt,, dann entfällt die Pos. 01.13,
inkl. aller notw. Hilfs- und Kleinteile,
für die fertige Leistung:
Menge: 1,000 Stk

**01.16 Unterschrank für Kochstelle**
Unterschrank 1 für Kochstelle
Abmessungen
Höhe: 780 mm
Breite: 900 mm
Tiefe: 555 mm
mit 1 Schubkasten und zwei Auszügen, jeweils mit Griffen, beide Auszüge mit Reling
Schubkasten mit Unterverteiler für Messer und Kochbestecke,
Unterschrank  gem. allg. Beschreibung,
liefern und einbauen,
inkl. aller notw. Hilfs- und Kleinteile,
für die fertige Leistung:
Menge: 1,000 Stk

**01.17 Unterschrank, 3 Stk Schubkästen, 1 Auszug**
Unterschrank mit drei Schubkästen und einem Auszug, jeweils mit Griffen
23. und 3. Schubkasten mit Teiler mittig,
Auszug mit Reling,
Abmessungen
Höhe: 780 mm
Breite: 400 mm
Tiefe 555 mm
Unterschrank  gem. allg. Beschreibung,
liefern und einbauen,
inkl. aller notw. Hilfs- und Kleinteile,
für die fertige Leistung:
Menge: 1,000 Stk

**01.18 Unterschrank, 1 Stk Frontauszug**
Unterschrank mit 1 Stk Frontauszug mit zwei verstellbaren Tablaren,
Abmessungen
Höhe: 780 mm
Breite: 300 mm
Tiefe 555 mm
Unterschrank  gem. allg. Beschreibung,
liefern und einbauen,
inkl. aller notw. Hilfs- und Kleinteile,
für die fertige Leistung:
Menge: 1,000 Stk

**01.19 Gerätehochschrank liefern und einbauen**
Gerätehochschrank liefern und einbauen,
Geräte Hochschrank mit zwei offenen Nischen für 2 Stk Backöfen,
oberseitiger Klappe mit Griff,
unterseitigem Auszug mit Griff
Höhe 2080 mm,
Breite: 600 mm,
Tiefe:  555 mm
unterer Auszug: 600 mm, 555 mm, 390 mm
2 Nischen: je 600 mm, 555 mm, 600 mm
oberseitiger Klappe.600 mm x 19 mm 490 mm
mit Einlegeboden 600 mm x 555 mm x 20 mm,
Gerätehochschrank gem. allg. Beschreibung liefern und einbauen
inkl. aller notw. Hilfs- und Kleinteile,
für die fertige Leistung:
Menge: 1,000 Stk

**01.20 Vorrats-Hochschrank liefern und einbauen**
Vorrats-Hochschrank liefern und einbauen Vorrats-Hochschrank mit  2 Frontauszügen,
Frontauszüge mit Reling
1 Drehtür mit 5 Einlegeböden,
1 Schubkasten
Abmessungen:
Höhe 2080 mm
Breite 600 mm
Tiefe: 555 mm
Vorrats-Hochsschrank gem. allg. Beschreibung,
liefern und einbauen,
inkl. aller notw. Hilfs- und Kleinteile,
für die fertige Leistung:
Menge: 1,000 Stk

**01.21 Unterschrank abgeschrägt 51° liefern und einbauen**
Unterschrank abgeschrägt 51° mit einem Apothekerauszug
und Einhängeböden
Abmessungen:
Breite: 300 mm
Tiefe 555 mm
Höhe 780 mm
Unterschrank gem. allg. Beschreibung liefern und einbauen,
inkl. aller notw. Hilfs- und Kleinteile,
für die fertige Leistung:
Menge: 1,000 Stk

**01.22 Unterschrank liefern und einbauen**
Unterschrank liefern und einbauen
Abmerssungen (BxTxH): 600 x 555 mm x 780 mm
1 Drehtür und Griffen, Anschlag L mit 2 Einlegeböden
Unterschrank gem. allg. Beschreibung,
inkl. aller notw. Hilfs- und Kleinteile,
für die fertige Leistung:
Menge: 1,000 Stk

**01.23 Frontblende liefern und einbauen**
Frontblende für vollinegrierte Ein- bzw. Unterbaugeräte
Abmessungen:
B: 600 mm H: 780 mm, T 19 mm
gem. allg. Beschreibung liefern und einbauen, inkl. aller notw. Hilfs- und Kleinteile,
für die fertige Leistung:
Menge: 1,000 Stk.

**01.24 Unterschrank mit Drehtür liefern und einbauen**
Unterschrank mit Drehtür liefern und einbauen
Unterschrank Abmessungen:
Breite: 400 mm
Tiefe 555 mm,
Höhe 780 mm
mit Drehtür und Griffen und 2 Einlegeböden,
gem. allg. Beschreibung liefern und einbauen,
inkl. aller notw. Hilfs- und Klrinteile,
für die fertige Leistung:
Menge: 1,000 Stk.

**01.25 Gerätehochschrank liefern und einbauen**
Gerätehochschrank liefern und einbauen,
Gerätehochschrank mit integrierter Nische
für Kühl-/Gefrierscrhankkombination liefern
Abmessungen
Breeite 600 mm
Tiefe 555 mmm
Höhe 2210 mm
gem. allg. Beschreibung liefern und einbauen,
inkl. aller notw. Hilfs- und Kleinteile,
für die fertitge Leisutng:
Menge: 1,000 Stk

**01.26 Vorratsschrank liefern und einbauen**
Vorratshochschrank liefern und einbauen
Abmessungen:
Breite 600 mm
Tiefe 555 mm
Höhe: 2210 mm
mit einer Drehtür und 5 Einlegeböden,
gem. allg. Beschreibung liefern und einbauen,
inkl. aller notw. Hilfs- und Kleinteile,
für die fertige Leistung:
Menge: 1,000 Stk

**01.27 Vorratshochschrank-Passstück liefern und einbauen**
Vorratshochschrank-Passstück liefern und einbauen,
Abmessungen:
Breite. 100 mm
Tiefe: 555 mm
Höhe: 2210 mm
gem. allg. Beschreibung liefern und einbauen, inkl. aller notw. Hilfs- und Kleinteile,
für die fertige Leistung:
Menge: 1,000 Stk.

**01.28 Nischensteckboard liefern und einbauen**
Nischensteckboard liefern und einbauen,
Abmessungen:
Länge: 1900 mm
Breite: 180 mm
Dicke: 38 mm
gem. allg. Beschreibung liefern und einbauen,
inkl. aller notw. Hilfs- und Kleinteile,
für die fertige Leistung:
Menge: 1,000 Stk

**01.29 Nischensteckboard liefern und einbauen**
Nischenboard liefern und einbauen,
Abmessungen:
Länge: 1200 mm
Breite: 180 mm
Dicke: 38 mm
gem. allg. Beschreibung liefern und einbauen,
inkl. aller notw. Hilfs- und Kleinteile,
für die fertige Leistung:
Menge: 2,000 Stk

**01.30 Hängeschrank liefern und einbauen**
Hängeschrank liefern und einbauen,
Abmessungen:
Breite 400 mm
Tiefe: 340 mm
Höhe 780 mm
Mit Drehtür und 2 Einlegeböden gem. allg. Beschreibung liefern und einbauen,
inkl. aller notw. Hilfs- und Kleinteile,
für die fertige Leistung
Menge: 1,000 Stk.

**01.31 Hängeschrank liefern und einbauen**
Hängeschrank liefern und einbauen,
Abmessungen:
Breite 300 mm
Tiefe: 340 mm
Höhe 780 mm
Mit Drehtür und 2 Einlegeböden gem. allg. Beschreibung liefern und einbauen,
inkl. aller notw. Hilfs- und Kleinteile,
für die fertige Leistung
Menge: 1,000 Stk.

**01.32 Nischensteckboard liefern und einbauen**
Nischensteckboard liefern und einbauen
Abmessungen:
Länge 500 mm
Breiter 180 mm
Dicke 25 mm
gem. allg. Beschreibung liefernu nd einbauen,
inkl. aller notw. Hilfs- und Kleinteile,
für die fertige Leistung:
Menge: 2,000 Stk

**01.33 Hängeschrank liefern und einbauen**
Hängeschrank liefern und einbauen,
Abmessungen:
Breite: 600 mm
Tiefe: 340 mm
Höhe: 780 mm
Mit Drehdür 1 x DIN R, 1 x DIN L
mit jeweils 2 Einlegeböden,
Hängeschränke gem. allg. Beschreibung liefern und einbauen,
inkl. aller notw. Hilfs- und Kleinteile,
für die fertige Leistung:
Menge: 2,000 Stk

**01.34 Hängeschrank liefern und einbauen**
Hängeschrank liefern und einbauen,
Abmessungen:
Breite: 460 mm
Tiefe: 340 mm
Höhe: 780 mm
Mit Drehdür 1 x DIN L
mit jeweils 2 Einlegeböden,
Hängeschränke gem. allg. Beschreibung liefern und einbauen,
inkl. aller notw. Hilfs- und Kleinteile,
für die fertige Leistung:
Menge: 1,000 Stk

**01.35 Arbeitsplatte 3,9 cm Vorderk.: Dickkante Tiefe**
Arbeitsplatte 3,9 cm Vorderk.: Dickkante Tiefe
bis 60 cm 3700mm x 600mm x 39 mm
Arbeitsplatte gem. allg. Beschreibung,
liefern und einbauen,
einschließlich Arbeitsplattenverbindung
einschließlich Ausschnitt für Kochstelle
Kochstellenabmessungen 802 mm x 522 mm x 51 mm,
inkl. aller notw. Hilfs- und Kleinteile,
für die fertige Leistung:
Menge: 1,000 Stk

**01.36 Arbeitsplatte 3,9 cm Vorderk.: Dickkante Tiefe**
Arbeitsplatte 3,9 cm Vorderk.: Dickkante Tiefe
bis 60 cm im Bereich der Durchreiche mit einer APL Verbindung und Einarbeitung in die Durchreiche
Abmessungen B: 2000 mm, T bis 300 mm
als Ausklinkung,
einschl. Arbeitsplattenausschnitt für Edelstahlspüle
Edelstahlspülenabmessungen: 985 mm x 610 mm x 3 mm,
einschl. Arbeitsplattenverbindung zu vorgenannter Arbeitsplatte,
4300mm x 600mm/900 mm x 39 mm
Arbeitsplatte gem. allg. Beschreibung,
liefern und einbauen,
inkl. aller notw. Hilfs- und Kleinteile,
für die fertige Leistung:
Menge: 1,000 Stk

**01.37 Abdeckboden liefern und einbauen**
Abdeckboden liefern und einbauen,
Abmessungen: 769 mm x 370 mm
für Oberschränke liefern und einbauen,
inkl. aller notw. Hilfs- und Kleinteile,
für die fertige Leistung:
Menge: 1,000 Stk.

**01.38 Abdeckboden liefern und einbauen**
Abdeckboden liefern und einbauen,
Abmessungen: 2031 mm x 370 mm
für Oberschränke liefern und einbauen,
inkl. aller notw. Hilfs- und Kleinteile,
für die fertige Leistung:
Menge: 1,000 Stk.

**01.39 Abdeckboden liefern und einbauen**
Abdeckboden liefern und einbauen,
Abmessungen: 1230 mm x 580 mm
für Oberschränke liefern und einbauen,
inkl. aller notw. Hilfs- und Kleinteile,
für die fertige Leistung:
Menge: 1,000 Stk.

**01.40 Abdeckboden liefern und einbauen**
Abdeckboden liefern und einbauen,
Abmessungen: 1300 mm x 580 mm
für Oberschränke liefern und einbauen,
inkl. aller notw. Hilfs- und Kleinteile,
für die fertige Leistung:
Menge: 1,000 Stk.

**01.41 Besteckeinsatz liefern und einlagen**
Besteckeinsatz liefern und einlagen,
Besteckeinsatz Kunststoff nachtgrau
Abmessungen: 900 mm x 555 mm x 50 mm
liefern und nach gesonderter Abstimmung in Küchemöbel einlegen,
inkl. aller notw. Hilfs- und Kleinteile,
für die fertige Leistung:
Menge: 1,000 Stk

**01.42 Besteckeinsatz liefern und einlagen**
Besteckeinsatz liefern und einlagen,
Besteckeinsatz Kunststoff nachtgrau
Abmessungen: 400 mm x 555 mm x 50 mm
liefern und nach gesonderter Abstimmung in Küchemöbel einlegen,
inkl. aller notw. Hilfs- und Kleinteile,
für die fertige Leistung:
Menge: 2,000 Stk

**01.43 Arbeitsplatte 3,9 cm Vorderk.: Dickkante Tiefe**
Arbeitsplatte 3,9 cm Vorderk.: Dickkante Tiefe
bis 60 cm 1910 mm x 600 mm x 39 mm
mit einseitige Abschrägung 51°
Arbeitsplatte gem. allg. Beschreibung,
liefern und einbauen,
inkl. aller notw. Hilfs- und Kleinteile,
für die fertige Leistung:
Menge: 1,000 Stk

**01.44 Abdeckboden liefern und einbauen**
Abdeckboden liefern und einbauen,
Abmessungen: 1872 mm x 580 mm
für Oberschränke liefern und einbauen,
inkl. aller notw. Hilfs- und Kleinteile,
für die fertige Leistung:
Menge: 1,000 Stk.

**01.45 Abdeckboden liefern und einbauen**
Abdeckboden liefern und einbauen,
Abmessungen: 578 mm x 580 mm
für Oberschränke liefern und einbauen,
inkl. aller notw. Hilfs- und Kleinteile,
für die fertige Leistung:
Menge: 1,000 Stk.

**01.46 Sockel Seite liefern und einbauen**
Sockel  Seite liefern und einbauen,
Höhe 100 mm
Abmessungen: (LxDxH): 295 mm x 16 mm x 100 mm
gem. allg. Beschreibung liefern und einbauen,
inkl. aller notw. Hilfs- und Kleinteile,
für die fertige Leistung:
Menge: 1,000 Stk.

**01.47 Sockel Seite liefern und einbauen**
Sockel  Seite liefern und einbauen,
Höhe 100 mm
Abmessungen: (LxDxH): 505 mm x 16 mm x 100 mm
gem. allg. Beschreibung liefern und einbauen,
inkl. aller notw. Hilfs- und Kleinteile,
für die fertige Leistung:
Menge: 1,000 Stk.

**01.48 Sockel Blende und einbauen**
Sockel  Blende liefern und einbauen,
Höhe 100mm
Abmessungen: (LxDxH): 2800 mm x 16 mm x 100 mm
gem. allg. Beschreibung liefern und einbauen,
inkl. aller notw. Hilfs- und Kleinteile,
für die fertige Leistung:
Menge: 1,000 Stk.

**01.49 Sckel Blende und einbauen**
Sockel  Blende liefern und einbauen,
Höhe 100 mm
Abmessungen: (LxDxH): 3196 mm x 16 mm x 100 mm
gem. allg. Beschreibung liefern und einbauen,
inkl. aller notw. Hilfs- und Kleinteile,
für die fertige Leistung:
Menge: 1,000 Stk.

**01.50 Sockel Blende und einbauen**
Sockel  Blende liefern und einbauen,
Höhe 100 mm
Abmessungen: (LxDxH): 379 mm x 16 mm x 100 mm
gem. allg. Beschreibung liefern und einbauen,
inkl. aller notw. Hilfs- und Kleinteile,
für die fertige Leistung:
Menge: 1,000 Stk.

**01.51 Sockel Blende und einbauen**
Sockel  Blende liefern und einbauen,
Höhe 100 mm
Abmessungen: (LxDxH):1596 mm x 16 mm x 100 mm
gem. allg. Beschreibung liefern und einbauen,
inkl. aller notw. Hilfs- und Kleinteile,
für die fertige Leistung:
Menge: 1,000 Stk.

**01.52 Sockel Blende und einbauen**
Sockel  lende liefern und einbauen,
Höhe 100 mm
Abmessungen: (LxDxH): 2885 mm x 16 mm x 100 mm
gem. allg. Beschreibung liefern und einbauen,
inkl. aller notw. Hilfs- und Kleinteile,
für die fertige Leistung:
Menge: 1,000 Stk.

**01.53 Sockel Blende und einbauen**
Sockel  Blende liefern und einbauen,
Höhe 100mm
Abmessungen: (LxDxH): 2085 mm x 16 mm x 100 mm
gem. allg. Beschreibung liefern und einbauen,
inkl. aller notw. Hilfs- und Kleinteile,
für die fertige Leistung:
Menge: 1,000 Stk.

**01.54 Sockel Blende und einbauen**
Sockel  Blende liefern und einbauen,
Höhe 100mm
Abmessungen: (LxDxH):379 mm x 16 mm x 100 mm
gem. allg. Beschreibung liefern und einbauen,
inkl. aller notw. Hilfs- und Kleinteile,
für die fertige Leistung:
Menge: 1,000 Stk.

**01.55 Sockel Seite liefern und einbauen**
Sockel  Seite liefern und einbauen,
Höhe 100 mm
Abmessungen: (LxDxH): 229 mm x 16 mm x 100 mm
gem. allg. Beschreibung liefern und einbauen,
inkl. aller notw. Hilfs- und Kleinteile,
für die fertige Leistung:
Menge: 1,000 Stk.

**01.56 Wandanschlussprofil liefern und einbauen**
Wandanschlussprofil liefern und einbauen, Wandanschlussprofil 2500 mm x 20 mm x 20 mm
liefern und nach gesonderter Abstimmung einbauen,
inkl. aller notw. Hilfs- und Kleinteile,
für die fertige Leistung:
Menge: 1,000 Stk

**01.57 Wandanschlussprofil liefern und einbauen**
Wandanschlussprofil liefern und einbauen, Wandanschlussprofil 900 mm x 20 mm x 20 mm
liefern und nach gesonderter Abstimmung einbauen,
inkl. aller notw. Hilfs- und Kleinteile,
für die fertige Leistung:
Menge: 1,000 Stk

**01.58 Wandanschlussprofil liefern und einbauen**
Wandanschlussprofil liefern und einbauen, Wandanschlussprofil ´3700 mm x 20 mm x 20 mm
liefern und nach gesonderter Abstimmung einbauen,
inkl. aller notw. Hilfs- und Kleinteile,
für die fertige Leistung:
Menge: 1,000 Stk

**01.59 Wandanschlussprofil liefern und einbauen**
Wandanschlussprofil liefern und einbauen, Wandanschlussprofil ´1900 mm x 20 mm x 20 mm
liefern und nach gesonderter Abstimmung einbauen,
inkl. aller notw. Hilfs- und Kleinteile,
für die fertige Leistung:
Menge: 1,000 Stk

**01.60 Nischenrückwand liefern und einbauen**
Nischenrückwand liefern und einbauen,
Nischenrückwand Melaminharz beschichtete Platte 8 mm, umlöaufend mit dekorgleicher PP-Dickkante,
Länge der Nischenrückwand 3700 mm
Höhe der Nischenrückwandbekleidung bis 800 mm,
einschl. Eckanschluss,
Nischenrückwandbekleidung liefern und fachgerecht einbauen und befestigen,
inkl. aller notw. Hilfs- und Kleinteile,
für die fertige Leistung:
Menge: 1,000 Stk

**01.61 Nischenrückwand liefern und einbauen**
Nischenrückwand liefern und einbauen,
Nischenrückwand Melaminharz beschichtete Platte 8 mm, umlöaufend mit dekorgleicher PP-Dickkante,
Länge der Nischenrückwand 800 mm
Höhe der Nischenrückwandbekleidung bis 800 mm,
einschl. Eckanschluss,
Nischenrückwandbekleidung liefern und fachgerecht einbauen und befestigen,
inkl. aller notw. Hilfs- und Kleinteile,
für die fertige Leistung:
Menge: 1,000 Stk

**01.62 Nischenrückwand liefern und einbauen**
Nischenrückwand liefern und einbauen,
Nischenrückwand Melaminharz beschichtete Platte 8 mm, umlöaufend mit dekorgleicher PP-Dickkante,
Länge der Nischenrückwand 2500 mm
Höhe der Nischenrückwandbekleidung bis 800 mm,
einschl. Eckanschluss,
Nischenrückwandbekleidung liefern und fachgerecht einbauen und befestigen,
inkl. aller notw. Hilfs- und Kleinteile,
für die fertige Leistung:
Menge: 1,000 Stk

**01.63 Besteckeinsatz liefern und einlegen**
Besteckeinsatz liefern und einlegen,
Besteckeinsatz Kunststoff nachtgrau
Abmessungen: 1000 mm x555 mm x50 mm
liefern und nach gesonderter Abstimmung in Küchenmöbel einlegen
(Einsatz für Pos 01.6)
inkl. aller notw. Hilfs- und Kleinterile,
für die fertige Leistung:
Menge: 1,000 Stk.

**01.64 Stunde, Lohnarbeit für Facharbeiter**
Stundenlohnarbeiten durch Arbeitskräfte auf Anforderung des AG ausführen,
Baufacharbeiter,
10 % Materialkosten sind mit einzukalkulieren,
inkl. aller notw. Hilfs- und Kleinteile,
für die fertige Leistung:
Menge: 1,000 h

**01.65 Stunde, Lohnarbeit für Hilfsarbeiter**
Stundenlohnarbeiten durch Arbeitskräfte auf Anforderung des AG ausführen,
Bauhilfsarbeiter,
10 % Materialkosten sind mit einzukalkulieren,
inkl. aller notw. Hilfs- und Kleinteile,
für die fertige Leistung:
Menge: 1,000 h

### Titel 02 Küchengeräte

**02.1 Induktionskochfeld 80 cm Schwarz Rahmenlos liefern und einbauen**
Induktionskochfeld 80 cm Schwarz Rahmenlos liefern und einbauen  Ind.-Kochfeld aufliegend 80 cm,
Platz für 4 Töpfe oder Pfannen,
Flexibilität der Kochzonen,
die erweiterte flexible Zone für besonders großem Kochgeschirr mit einem Durchmesser bis zu 30 cm,
Kochzone vorne links: 200 mm, 230 mm mi 2,2 kW
(max. Leistung3,7 kW)
Kochzone hinten links: 200 mm, 230 mm mit 2,2 kW (max Leistung 3,7 kW)
Kochzone hinten rechts: 200 mm, 230 mm mit 2,2 kW (max Leistung 3,7 kW)
Kochzone vorne rechts: 200 mm, 230 mm mit 2,2 kW (max Leistung 3,7 kW
Benutzerfreundlichkeit durch Direct Select
Favoritentaste
Einstellung der Hitze mit
17 Leistungsstufen (9 Hauptstufen und 8 Zwischenstufen)
Warmhaltefunktion wählbar über Favoritentaste
Home Connect App, Abschalttimer,Wecker,
Zeitersparnis und Effizienz
Power-Boost-Funktion für alle Kochzonen
Pan Boost wählbar über Favoritentaste/Home Connect App
die flexible Kochzone wird automatisch zusammengeschaltet oder getrennt auf der Basis der Göße und Form des platzierten Kochgeschirrs,
automatische Übermahme beim Wechsel der Kochzone,
intelligente Flex-Zone: automatische Auswahl der Zone,
die Bedienung der flexiblen Kochzone passt sich der Größe des Kochgechirrs an,,
Einstellungen beim Verschieben eines Topfes oder Pfanne gleichen sich an
Quick Start, Restart Kochunterstützung,
11 Bratbereiche: verhindert ein Anbrennen durch automatische Temperaturregulierung des Sensors
Kochassistent, Konnektivität,
Home Connect Funktion (WLAN),
Kochfeldbasierte Haubensteuerung (mit passendem Dunstabzug)
sensorlose Automatik (mit pasendem Dunstabzug und verbundene, Home-Connect-Konto),
Smart Home Trigger (verfügbar mit verbundenem Home-Connect-Konto),
Öffnen mit der Favoriten-Taste das intelligente Universum des Kochfeldes,
Steuerung anderer Smart-Home-Geräte aus dem Haushalt (PartnerService erforderlich),
Design, Facettevorne,
Sicherheit durch 2 stufige Restwärmeanzeige und Kindersicherung
Pause-Funktion, Hauptschalter,
automatische Sicherheitsabschaltefunktion
Gerätemaße: (HxBxT): 51 x 750 x 490- 500 mm
minimale Arbeitsplattenstarke 16 mm
Gesamtanschlußwert 7400 W
Power-Management-Funktion
bei Bedarf kann die maximale Leistung begrenzt werden
Leitfabrikat: Bosch Serie 6 Ind.-Kockfeld PXY83KHC1E oder gleichwertig
angebotenes Fabrikat: '.........'
(vom Bieter einzutragen)
Kochfeld liefern einbauen und betrriebsfetrtig installieren und anschließen,
inkl. aller notw. Hilfs- und Kleinteile,
für die fertige Leistung
Menge: 1,000 Stk.

**02.2 Abzugshaube liefern und einbauen**
Abzugshaube liefern und einbauen,
Abzugshaube als Wandesse 90 cm, Klarglas
schwarz Schrag-Essen-Design,
Wandmontage,
Glasscheibe: schwarz bedruckt,
Abluft- oder Umluftbetrieb,
Bei Umluft kaminloser Betrieb möglich
(für den Umluftbetrieb wird Clean-Air Plus Umluft-Set (Zubehör) oder Longlife Umluft-Set (Zubehör) benötigt,
wichtige Eingenschaften:
- Eco Silence Drive
-Softlight
-Dimmfunktion
-Boost Funktion
-3 Metallfettfilter
Komfortfunktionen:
-Perfect-Air Luftgütesensor
-Direct Select control
- 3 Leistungsstufen + 2 Intensivstufen
-Zurücksetzen von Intensiv- auf Normalstufe nach
  6 Min.
-Sättigungsanzeige für Fett- und Geruchsfilter
-Nachlaufautomatik
digitale Funktionen:
-Home Connect
-Kochfeldbasierte Haubensteuerung
-vollautomatischer Dunstabzug
-Sprachsteuerung
Leistungsprofile:
-Favoriten Taste
-Smart-Home Trigger
-Intervallfunktion
reinigungsfreundlich, Metallfilter spülmaschinengeeignet,
Leistung Abluft:
Gerät kann im Abluftbetrieb folgende Werte erreichen:
- Leistungstufe 1: Lüfterleistung 228 m³/h,
  Geräuschwert 35 dB(A) re1pW
-Leistungsstufe 2:Lüfterleistung 325 m³/h
  Geräuschwert 43 dB(A)re1pW
-Leistungsstufe 3: Lüfterleistung 441 m²/h
  Geräuschwert 51dB(A)re1pW
-Intensivstufe 1: Lüfterleistung 753 m²/h
  Geräusxchwert 65 dB(A)re1pW
-Intensivstufe 2: Lüfterleistung 1007 m²/h(a)
  Geräuschwert 70 db(A)re1pW
Energieeffizienzklasse A,+
durchschnittlicher Energieverbrauch 39,1 kWh/Jahr*
Lüftereffizienzklasse A*
Beleuchtungseffizienzklasse A*
Fettfiltereffizienzklasse C*
Leistung Umluft-Gerät kann mit Umluft-Set Clean Air plus für die Installation mit Kamin folgende Werte erreichen:
- Leistungstufe 1: Lüfterleistung 211 m³/h,
  Geräuschwert 42 dB(A) re1pW
-Leistungsstufe 2:Lüfterleistung 315 m³/h
  Geräuschwert 51 dB(A)re1pW
-Leistungsstufe 3: Lüfterleistung 435 m²/h
  Geräuschwert 59 dB(A)re1pW
-Intensivstufe 1: Lüfterleistung 752 m²/h
  Geräusxchwert 72 dB(A)re1pW
-Intensivstufe 2: Lüfterleistung 954 m²/h(a)
  Geräuschwert78 db(A)re1pW
Gerät im Umluftbetrieb mit dem Umluft-Set Clean Air plus für kaminlose Installation kann folgende Werte erreichen:
- Leistungstufe 1: Lüfterleistung 214 m³/h,
  Geräuschwert 42 dB(A) re1pW
-Leistungsstufe 2:Lüfterleistung 312 m³/h
  Geräuschwert 51 dB(A)re1pW
-Leistungsstufe 3: Lüfterleistung 437 m²/h
  Geräuschwert 60 dB(A)re1pW
-Intensivstufe 1: Lüfterleistung 751 m²/h
  Geräusxchwert 74 dB(A)re1pW
-Intensivstufe 2: Lüfterleistung 944 m²/h(a)
  Geräuschwert 90 db(A)re1pW
Gesamtanschlusswert 250 W
Spannung 220-240 V
Gerätemaße: Abluft 855-890 x 890 x 447 mm
Umluft: 892-1183 x 890 x 447 mm
Umluftinstallation, kaminlos 447 x 890 x 447 mm
Abluftstutzen: Durchmesser 150 mm
Lieferung mit Rückschlagklappe
System Bosch Serie 8 Wandesse DWK91LT65 oder glw.
angebotenes System: '.........'
(vom Bieter einzutragen)
Wandesse liefern und komplett nach gesonderter Abstimmung einbauen und installieren,
koplett fertig betriebsbereit übergeben,
inkl. aller notw. Hilfs- und Kleinteile,
für die fertige Leistung:
Menge: 1,000 ^Stk

**02.3 Geschirrspüler liefern und einbauen**
Geschirrspüler liefern und einbauen,
Geschirrspüler vollintegriert 60 cm,
XXL Serie  I 6 / 9,0 L
42 dB / VS / 143Maßgedecke /HC/
- 6 Programme
- Vorspülen
-4 Sonderfunktionen: Fernstart, Extra Trocknen,
  halbe Beladung, Speed Perfect+
- Maschinenpflegeprogramm
Time Light
Edelstahlboden,
Korbsystem: Flex-Korbsystem
Kopmfortrollen im Unterkorb,
Korbstopper gegen ein Überrollen des Unterkorbes
Leichtlaufrollen im Oberkorb,
umklappbare Stachelreihen vim Oberkorb (2x)
umklappbare Stachelreihen im Unterkorb (2x)
Besteckablage im Oberkorb,
Vario-Besteckkorb im Unterkorb
Tassenablage im Oberkorb (2-teilig)
Silence EnDem, open Assist
Aquastop-Einrichtung
Abmessungen:
598 mm x 550 mm x 865 mm
System Bosch Serie 4 Geschirrspüler SBv4HB802E
oder glw.
angebotenes Fabrikat: '.........'
(vom Bieter einzutragen)
Geschirrspüler liefern und komplett einbauen und installieren,
einschließlich Anschluss Wasserzuführung und Abwasserabführung einschließlich Siphon,
inkl. aller notw. Hilfs- und Kleinteile,
für die fertige Leistung:
Menge: 2,000 Stk.

**02.4 Einbau-Backofen liefern und einbauen**
Einbau-Backofen liefern und einbauen,
Abmessungen: (HxBxT): 595 x 595 x 548 mm
Edelstahl Serie 4 I KT / LED rot mit Touch-Control,
21  Beheizungsarten,
Auftauen, Dampf 100 %,, Gären, Regenerieren
4D Heißluft, Air Fry, Großflächengrill, Heißluft sanft,
Kleinflächengrill, Ober- und Unterhitze,
Ober- und Unterhitze sanft, Pizzastufe, Sanftgaren,
Unterhitze, Umluftgrill, Vorwärmen,n Warmhalten,
- Heizungsarten die mit Home Connect App angewählt werden können: Ruhen lassen, Vorwärmen
- Dampftechnologie Dampffunktion Plus 120 °C
- Heizungsarten kombinierbar mit Dampffunktion,
- verfügbarer Temperaturbereich: 30 bis 250 °C
- Wasserztuführung: Wassertank, Volumen 1,0 L,
intergiertes Reinigungssystem: Pyrolytisch-Hydrolytisch
einschließlich Ausszugssystem
Sicherheit: Türsperre, Kindersicherung
Anschlußwerte: 220-230 V, 16 A Absicherung
3600 W
Energiereffizienz A+
Nutzinhalt 71 l
Länge elektr. Zuleitung 120 cm,
Nettogewicht: 38,9 kg
einschließlich Zubehör:
Kombigrill Gitter
Universalpfanne
Airfry Grillblech,
Backblech emailliert
Dampfbehälter gelocht Größe XL
Dampfbehälter  grlocht Größe M
Dampfbehälter ungelocht Größe M
Türanschlag unten,
einschließlich Bedienungsanleitung in  Deutsch,
System Bosch Serie 8 HSG 7361B1 oder gleichwertig,
angebotenes Fabrikat: '.........'
(vom Bieter einzutragen)
Backöfen liefern und komplett betriebereit anschließen und übergeben,
inkl. aller notw. Hilfs- und Kleinteile,
für die fertige Leistung:
Menge: 2,000 Stk.

**02.5 Einbau-Kühl- Gefrierkombination liefern und einbauen**
Einbau-Kühl- Gefrierkombination liefern und einbauen
Abmessungen: (HxBxT): 177,2 cm x 54,1 cm x 54,8 cm,
Länge Anschlußkabel 2,30 m
220 bis 240 V,
Leistung und Verbrauch:
Energieeffizienzklasse E
Energieverbrauch / Jahr: 114 kW/a
Geräuscheffizienzklasse/ Geräuschwert: B 35 dB
Nutzinhalt  Kühlteil: 184 L
Nutzinhalt: Gefrierteil: 76 L, drei Fächer
Klimaklasse: SN-ST
Design LED Beleuchtung Komfort und Sicherheit
Temeraturregelung über LED ablesbar
optisches und akustisches Warnsystem bei geöffneter Tür,
Super-Taste: Super Kühlen Abtau-Automatik im Kühlteil,
reinigungsfreundlicher, heller Innenraum
Kühlteil:
7 Abstellflächen aus sicherheitsglas, davon 5 höhenverstellbar
5 Türabsteller
Frischhaltesystem mit 2 Multiboxen
ttransparente Schubladen mit Wellenboden, ideal zuur Lagerung von Obst und Gemüse,
techn. Infrormationen:
Türanschlag rechts, wechselbarer Einbau,
vollintegrierte Be- und Entlüpftung im Sockelbereich
kein ausschnitt in der Arbeitsplatte erforderlich,
System Bosch Serie 4 Einbau Kühl- Gefrierkombination KIR86VSEO oder gleichwertig
angebotenes Fabrikat; '.........'
(vom Bieter einzutragen)
einschließlich Bedienungsanleitung in Deutsch,
Einbau Kühl- Gerfrierkombination liefern und nach gesonderter Abstimmung einbauen und komplett anschließen,
inkl. aller notw. Hilfs- und Kleinteile,
für die fertige Leistung:
Menge: 1,000 Stk

**02.6 Einbau/Unterbau-Kühlschrank liefern und einbauen**
Abmessungen: (HxBxT): 82 cm x 55,8 cm x 54,8 cm
Länge Anschlußkabel 2,30 m
220 bis 240 V,
Leistung und Verbrauch:
Ebnergieeffizienzklasse E
Enerigeverbrauch / Jahr: 74 kW/a
Geräuscheffizienzklasse/ Geräuschwert: B 35 dB
Nutzinhalt: 135 L
Klimaklasse: SN-ST
Design LED Beleuchtung Komfort und Sicherheit
Temeraturregelung über LED ablesbar
optisches und akustisches Warnsystem bei geöffneter
Tür (open Door Alarm)
Ecoflow, Flachscharnier
3 Ablageflächen, 2 Türabsteller
Super Kühlfunktion
Eco Mode,
Tür abschließbar,
System Bosch KUR21 VFEO oder gleichwertig,
angebotenes Fabrikat: '.........'
(vom Bieter einzutragen)
einschließlich Bedienungsanleitung in Deutsch
Kühlschrank liefern und komplett  einbauen und anschließen,
inkl. aller notw. Hilfs- und Kleinteile,
für die fertige Leistung:
Menge: 1,000 Stk

**02.7 Edelstahlspüle liefern und einbauen**
Edelstahlspüle liefern und einbauen,
Edelstahlspüle MythosMYX 211-86,
R 1270642075 oder glw.
angebotenes Fabrikat: '.........'
(vom Bieter einzutragen)
Becken rechts, 3 1/2 Druckknopfventil
Slimstop flächenbündig
Abmessungen 985 mm x 610 mm x 3 mm
einschließlich Integralablauf, Siphon und Anschlussleitungen an Wärmeerzeuger (Durchlauferhitzer oder Boiler),
Edelstahlspüle liefern und in Küchemöbel fachgerecht einbauen und komplett betriebsbereit anschließen,
einschließlich aller notw, Abdichtungs- und Verfugungsarbeiten,
inkl. aller notw. Hilfs- und Kleinteile,
für die fertige Leistung:
Menge: 1,000 Stk.

**02.8 Spülenarmatur Einhebel-Geschirrwaschbrause liefern und einbauen**
*** Grundposition ZZ 1.0
Spülenarmatur Einhebel-Geschirrwaschbrause liefern und einbauen,
Spülenarmatur Chrom DVGW, Niedrigdruck, Easy Installation
System Grohe Minta Einhand-Spültischbatterie 1/2"
oder glw.
angebotens Fabnrikat: '.........'
(vom Bieter einzutragen)
Anschlussgröße 1/2 "
Montage Einlocheinheit zur Tischmontage
Msaße : 359 mm Übertischhöhe, Höhe Auslauf ca 210 mm
Sttrahlwinkel 10°
mit Rückflussverhinderer gegen Zirkulation zwischen Warm- und Kaltwasser sowie Rückstauen von Schmutzwasser,
vollständig in Edelstahl gefertigt,
innovativer Dripless-Strahlregler,
mit herausziehbarer Laminarbrause
360° Schwenkbereich
energiesparender Einhebelmischer mit Cold-Start-Funktion
mit geräuscharmer auswecheselbarer Kartusche,
einschließlich flexibler Zulaufschläuche für Kalt- und Warmwassranschlüsse,
liefern und komplett in Küche einbauen und an 5 L UT-Speicher und Eckventil in Abstimmung mit dem Gewerk Sanitär anschließen, betreibsbereit übergeben, einschl. Montage-/Bedienungsanleitung in Deutsch,
inkl. aller notw. Hilfs- und Kleinteile,
für die fertige Leistung:
Menge: 1,000 Stk.

**02.9 Spülenarmatur liefern und einbauen**
*** Wahlposition ZZ 1.1
*** Bedarfsposition ohne GB
Spülenarmatur liefern und einbauen,
Spülenarmatur Chrom DVGW, Hochdruck, Easy Installtion
System Active Semi Pro 1150653407 oder glw.
angebotens Fabnrikat: '.........'
(vom Bieter einzutragen)
Silent, Laminarstrahl, Eco Schwenkbereich 180°, Hebel rechts, Abmessiungen 760 mm x 345 mm x 70 mm,
mit Auszugsbrause Schlauclänge 45 cm,
einschließlich Zulaufschläuche für Kalt- und Warmwassranschlüsse,
liefern und komplett in Küche einbauen und anschließen, betreibsbereit übergeben, einschl. Montage-/Bedienungsanleitung in Deutsch,
hier als Alterativpos. zur Vorpos.
inkl. aller notw. Hilfs- und Kleinteile,
für die fertige Leistung:
Menge: 1,000 Stk.

**02.10 Gefrierschrank liefern und einbauen**
Gefrierschrank liefern und einbauen,
Gefrierschrank als freistehender Gefrierschrank
Abmessungen: (BxHxT): 700 mm x 1610 mm x 780 mm
Gewicht: 74 kg,
Farbe weiß
Frontmaterial Kunststofgfg
Türsystem wechjselbar,
Frostschotz: NoFrost
Lagerzeit bei Störung 14,5 h
Mutzinhalt Gefrierbereich: 290 L
Gefrierleistung 21 kg in 24 h
Stromverbrau: 161 kWh pro Jahr
Geräuschentwicklung 38 dB (A) re 1pW
Luftschallemmissionsklasse  C
Klimaklasse SN-T
Enerigieeffizienzklasse C
Warnsignal bei Fehlfunktion sichtbar und hörbar
Anzahl der auszüge 4 Stk
Thermometer -Gefrierteil digital
Länge Anschlusskabel 230 cm
Funktion Super gefrieren,
Design vertikaler Stangengriff
integriertes Zubehör:
2 x Kälte-Akku, 1 x Eiswürfelschale
Anschlusswert 120 Wm Absicherung 10 A, Frequenz 50 Hz
Vario Zone: herausnehmbare Sicherheitsablagen für eine flexible Nutzung des Gefrierraums,
4 transparente Gefriergut-Schubladen, ´davon 1 BigBox
höhenverstellbare Füße vorne, Rollen hinten
Türöffnungswinkel 90°
System Bosch Serie 6 GSN51AWCV oder gleichwertig
angebotenes Fabrikat: '.........'
(vom Bieter einzutragen)
Gefrierschrank liefern und nach gesonderter Abstimmung im Lagerraum für Küche im OG aufstellen und ausrichten, einschließlich elektrischer Anschluss,
inkl. aller notw. Hilfs- und Kleinteile,
für die fertige Leistung:
Menge: 1,000 Stk.

**02.11 CompactMetall LED 3 et Eelstahloptik warm**
CompactMetall LED 3 Set Edelstahloptik warm
liefern und fachgerecht einbauen,
hochwertiges Edelstahlgehäuse in Bürsten-Effekt und Touchfree-Beschichtung,
hochwertig verarbeitet mit 4 Watt LED Leuchtmittel,
Zuleitung hinten, Schalter eingebaut einschl. Converter
dimmbar,
Maße 170 mm x6,5 mm x 57 mm
(Artikel-Nr. 32507)
inkl. aller notw. Hilfs- und Kleinteile,
für die fertige Leistung:
Menge: 1,000 Stk

**02.12 CompactMetall LED 2 Set Edelstahloptik warm**
CompactMetall LED 2 Set Edelstahloptik warm
liefern und fachgerecht einbauen,
hochwertiges Edelstahlgehäuse in Bürsten-Effekt und Touchfree-Beschichtung,
hochwertig verarbeitet mit 4 Watt LED Leuchtmittel,
Zuleitung hinten, Schalter eingebaut einschl. Converter
dimmbar,
Maße 170 mm x6,5 mm x 57 mm
(Artikel-Nr. 32506)
inkl. aller notw. Hilfs- und Kleinteile,
für die fertige Leistung:
Menge: 1,000 Stk

**02.13 Mikrowelle liefrn und aufstellen,**
Mikrowelle liefern und einbauen,
Mikrowelle als freistehendes Gerät,
Leistung 800 W, 20 L Garvolumen,
8 Autimatikprogramme
Inverter-Technologie Drehteller-Durchmesser 27 cm
Türanschlag  links,
Auto-Pilot
LED Beleuchtung
Rote LED Display Steuerung
Abmessungen: (BxHxT): 44,2 cm x 26 xm x 34,5 cm,
System Bosch Serie 2 FFL023NS2 oder glw.
angebotenes Fabrikat: '.........'
(vom Bieter einzutragen)
Mikrowelle liefern und nach gesonderter Abstimmung in der Küche im OG aufstellen und elektrisch anschließen,
einschl. Bedienungs- und Reinigungsanleitung in Deutsch,
inkl. aller notw. Hilfs- und Kleinteile,
für die fertige Leistung:
Menge: 1,000 Stk.

**02.14 Stunde, Lohnarbeit für Facharbeiter**
Stundenlohnarbeiten durch Arbeitskräfte auf Anforderung des AG ausführen,
Baufacharbeiter,
10 % Materialkosten sind mit einzukalkulieren,
inkl. aller notw. Hilfs- und Kleinteile,
für die fertige Leistung:
Menge: 1,000 h

**02.15 Stunde, Lohnarbeit für Hilfsarbeiter**
Stundenlohnarbeiten durch Arbeitskräfte auf Anforderung des AG ausführen,
Bauhilfsarbeiter,
10 % Materialkosten sind mit einzukalkulieren,
inkl. aller notw. Hilfs- und Kleinteile,
für die fertige Leistung:
Menge: 1,000 h
